# Muster-Leistungsbeschreibung
Leistungsbeschreibung (GAEB 90, DA81)
Währung: EUR

## Injektionsmörtel
Datum: 04.03.26

### Titel 00001 Positionen

**00001.0001 Reinigung des Rissbereichs**
Rissbereich reinigen und entstauben.
Ggf. unter Einsatz einer Rundschleifmaschine mit
Diamant- schleifteller, um eine vorliegende
Altbeschichtung oder labile Teile sowie Verschmutzungen
restlos zu entfernen. Der Schleifstaub ist mittels
Industriestaubsauger aufzufangen.
Rissbereich mittels öl- und wasserfreier Druckluft
vorsichtiges Ausblasen.
Einheit: m

**00001.0002 Bohrpacker für mineralische Füllstoffe setzen**
*** Grundposition ZZ 001.0
Bohrung gemäß verwendetem Packer und
vorher festgelegter Packeranordnung herstellen.
Säubern des Bohrloches mit ölfreier Druckluft bzw.
Durch Absaugen mittels eines Industriestaubsaugers.
Einschlagen des Bohrpackers für mineralische
Füllstoffe.

Bauteil:________________

Packerabstand:__________ m
Packeranordnung im Wechsel links und rechts des
Rissverlaufs

Produkte
- Remmers Lamellenschlagpacker 14x95 mm <4526>
- Remmers Lamellenschlagpacker 18x105 mm <4524>

Verwendeter Packertyp:___________

Hersteller:____________

Verbrauch:
Remmers Lamellenschlagpacker 14x95 mm <4526>
Remmers Lamellenschlagpacker 18x105 mm <4524>
Remmers Setzwerkzeug 14 mm <4523>
Einheit: St

**00001.0003 Klebepacker für mineralische Füllstoffe setzen**
*** Wahlposition ZZ 001.1
Aufkleben von Klebepackern für Injektionsharze
auf den vorbereiteten Rissbereich gemäß vorher
festgelegter Packeranordnung mit einem schnell
erhärtenden,
untergrundtoleranten, lösemittelfreien,
2-komponentigen Reaktionsharz unter Zugabe von
Stellmittel zur Herstellung der Spachtlfähigkeit.

Vor Aufkleben des Klebepackers einen Stahlstift mittig
in den Riss setzen und Packer mittels Werkzeug Remmers
Klebfix mittig auf den Riss kleben.
Vor Aufschrauben des Verschlussstücks Stahlstift
entfernen.

Bauteil:________________

Packerabstand:_________ m

Produkte:
Remmers Klebepacker <4525>
Remmers Klebfix <4534>
Remmers Epoxy MT 100
Remmers Add TX Neu
Remmers Verschlusstück <4522>

Produktanforderungen Epoxydharz:
Schnell erhärtend / überbeschichtbar
Durchhärtung ab +3 °C
Mechanisch belastbar
Chemisch belastbar
Weichmacherfrei, nonylphenolfrei
Im ausreagierten Zustand physiologisch unbedenklich
Dichte (20 °C) : 1,08 g/cm³
Viskosität (25 °C): 800 mPa s

Angebotene Produkte:
______________
______________
______________
______________
______________

Verbrauch:
Remmers Klebepacker mit Außengewinde <4525>
Remmers Klebfix <4534>
ca. 1kg/l Remmers Epoxy MT 100 <0936>
anteilmäßig -  je nach Bedarf:
Remmers ADD TX Neu <0949>
(je nach Anwendung und Bindemittelbasis ca. 0,3 - 3 M-%
bezogen auf das Bindemittel)
Remmers Verschlussstück <4522>
Einheit: St

**00001.0004 Verdämmen des Rissverlaufs(Epoxy MT 100+ADD TX Neu)**
*** Bedarfsposition ohne GB
Verdämmen des Rissverlaufs mit einem schnell
erhärtenden,
untergrundtoleranten, lösemittelfreien,
2-komponentigen Reaktionsharz unter Zugabe von
Stellmittel zur Herstellung der Spachtlfähigkeit.

Breite: 5 - 6 cm
Schichtdicke: ca. 3 mm

Bauteil:_________________

Produkte:
Remmers Epoxy MT 100
Remmers ADD TX Neu

Produktanforderungen Epoxydharz:
Schnell erhärtend / überbeschichtbar
Durchhärtung ab +3 °C
Mechanisch belastbar
Chemisch belastbar
Weichmacherfrei, nonylphenolfrei
Im ausreagierten Zustand physiologisch unbedenklich
Dichte (20 °C) : 1,08 g/cm³
Viskosität (25 °C): 800 mPa s

Angebotenes Produkt:______________

Verbrauch:
ca. 1kg/l Remmers Epoxy MT 100 <0936>
anteilmäßig -  je nach Bedarf:
Remmers ADD TX Neu <0949>
(je nach Anwendung und Bindemittelbasis ca. 0,3 - 3 M-%
bezogen auf das Bindemittel)
Einheit: m

**00001.0005 Kraftschlüssiges Füllen von Rissen durch Injektion F-I (H) (ICS 2K)**
Kraftschlüssiges Füllen von Rissen im Beton, die
nicht auf
Korrosion der Bewehrung zurückzuführen sind,
durch Injektion mit der ultrafeinen,
sulfatbeständigen,
2-Komponenten Zementsuspension
Remmers ICS 2K,
einschl. aller vorbereitenden, begleitenden und nach
der
Injektion erforderlichen Arbeiten, um die
Bauteiloberfläche entsprechend der ausgeschriebenen
Instandsetzungsmaßnahme überarbeiten zu können.
Die Risse sind vollständig zu füllen.
Abrechnung nach Risslänge.

Bauteil: _______________
Bauteildicke: __________ cm
Rissbreite : ca. ________ mm

Die Injektionsarbeiten sind zu dokumentieren.

Produkt: Remmers ICS 2K

Produktanforderungen:
Komponente A (Injektionsflüssigkeit):
Rohdichte: ~ 1,1 kg/dm³
Komponente B (Pulver):
Schüttdichte nach DIN 1060: ~ 1,0 kg/dm³
Farbton: grau
Rohdichte Suspension: ~ 1,7 kg/dm³
Luftporengehalt: ~ 1 Vol.-%
Druckfestigkeiten:
n. 7 Tagen: > 5 N/mm²
n. 28 Tagen: > 20 N/mm²

Angebotenes Produkt:______________

Verbrauch:
ca. 1,8 kg/l Hohlraum Remmers ICS 2K <0476>
Einheit: kg

**00001.0006 Mehrverbrauch Rissfüllstoff**
Zulage zur Vorposition
für nachgewiesenen Mehrverbrauch an Injektionsmaterial
Einheit: kg

**00001.0007 Nacharbeiten Bohrpacker (Betofix R2)**
*** Grundposition ZZ 002.0
Nach Aushärtung des Injektionsharzes Bohrpacker
ausbauen,
ggf. Entfernen der erhärteten Verdämmung im
Rissbereich. Betonoberfläche reinigen und Bohrlöcher
mit einem geeigneten kunststoffmodifizierten
PCC-Schnellreparaturmörtel verschließen.

Produkt: Remmers Betofix R2

Produktanforderungen:
Zertifiziert nach DIN EN 1504-3
Größtkorn: 0,5 mm
Druckfestigkeit:
nach 3 Std.: ca. 5 N/mm²
nach 24 Std.: ca. 9 N/mm²
nach 28 Tg.: > 15 N/mm²
Biegezugfestigkeit (28 d): ca. 5 N/mm²
Haftvermögen (DIN EN 1542) (28 d): >0,8 Mpa

Angebotenes Produkt:______________

Verbrauch:
1,4 kg/l Hohlraum Remmers Betofix R2 <1093>
Einheit: m2

**00001.0008 Nacharbeiten Klebepacker**
*** Wahlposition ZZ 002.1
Nach Aushärtung des Injektionsharzes Klebepacker
ausbauen,
Entfernen der erhärteten Verdämmung im Rissbereich.
Betonoberfläche reinigen.
Einheit: m2
